# Sanierung Flaakebad Moringen
Angebotsaufforderung (GAEB DA XML 3.3, DA83)
Projekt: MO
Währung: EUR
Auftragsdatum: 30.11.2016
Auftraggeber: Stadt Moringen, Amtsfreiheit 8/10, 37186 Moringen
Erstellt mit: Build 6.0.2407.17, ARCHITEXT Pallas®, 18.09.2024

## Allgemeine Baubeschreibung
Allgemeine Baubeschreibung

Die Sanierungsmaßnahmen im Freibad Moringen beinhalten folgende Maßnahmen:
-  Die Sanierung des Mehrzweckbeckens beinhaltet den Abbruch der Fliesenauskleidung mit Putz- und Estrichflächen. neuen Estrich und Putz für die Verlegung einer PVC-Beckenfolie. Die Sanierung der Startsockel, die Errichtung einer Breitrutsche und die Attraktivierung des Mehrzweckbeckens mit einer Nackendusche, einem Breitschwaller und Massagedüsen. Im Rahmen der Sanierung erfolgt eine neue Beckenverrohrung. Die Beckenumgänge und Pflanzstreifen um das Becken werden neu aufgebaut.
-  Der Ersatzneubau des Kleinkinderbeckens beinhaltet den Abbruch des alten Fliesenbeckens und den Neubau eines Betonbeckens mit einer Pfahlgründung. Das neue Kleinkinderbecken ist in drei Wassertiefenzonen gegliedert, die mit einem Sitzsteg voneinander getrennt sind. Das Becken erhält fünf Spritz-Attraktionen und eine Verschattung mit einem Großschirm. Das Becken erhält einen gepflasterten Beckenumgang. Im  Bereich des Pflanzstreifens zum Mehrzweckbecken wird ein Pumpenhaus in Leichtbauweise errichtet. Der angrenzende Matsch- und Spielplatz bleiben unverändert erhalten.
-  Unmittelbar am Technikbereich des Funktionsgebäudes wird ein unterirdischer Rückspülbehälter mit einer Pumpenkammer aus WU-Beton errichtet. Für die Gründung ist eine Wasserhaltung und ein Verbau vorgesehen.
-  Der Freibadparkplatz auf der gegenüberliegenden Seite der Flaake soll eine Teilüberdachung als Stahlbau erhalten. Hierzu wird die Zuwegung auf den Parkplatz mit wassergebundener Decke verändert. Auf dem Dach der Parkplatzüberdachung wird eine Solarabsorberanlage zur Erwärmung des Beckenwassers installiert.

## Allgemeine Regelungen für Bauarbeiten jeder Art - DIN 18299
Allgemeine Regelungen für Bauarbeiten jeder Art - DIN 18299

0.1 Angaben zur Baustelle

0.1.1 Lage der Baustelle
Das Flaakebad Moringen befindet sich in einer Talsenke und grenzt unmittelbar an den Bachlauf der Flaake (Gewässer 3. Ordnung) an. Das Freibad kann über zwei befahrbare Wege mit wassergebundener Decke erreicht werden, die sich am Eingang zum Freibad treffen. Die Haupterschließung erfolgt über den Weg entlang der Flaake. Ein weiterer Zugang führt über die Liegwewiese vom Kastanienweg (verkehrsberunhigte Straße).

Wohnbebauung befindet sich östlich des Freibades am Kastanienweg, nördlich grenzt ein Spielplatz an. Südlich und westlich befinden sich Felder und Wiesen.

Das Baugebiet befindet sich nicht im Überschwemmungsgebiet.

0.1.2 Besondere Belastungen
Es sind keine besonderen Belastungen aus Immissionen oder klimatischen Bedingungen zu erwarten. Die gesetzlich vorgeschriebenen Arbeitszeiten sind einzuhalten. Tätigkeiten bedürfen der Anmeldung und Absprache mit der Bauleitung und ggf. Information der AG und Nachbarn.

0.1.3 Bestehende bauliche Anlagen
Das Flaakebad Moringen besteht aus dem Mehrzweckbecken, einem Kleinkinderbecken und einem großzügigen Matschbereich. Das südlich der Beckenlandschaft angeordnete Funktionsgebäude bleibt unverändert erhalten.
Im westlichen Teil des Funktionsgebäudes sind die technischen Anlagen vorhanden. Dieser Bereich ist mit einem Schwallwasserbehälter unterkellert. Im Anschluss an den Schwallwasserbehälter soll der neue Spülabwasserbehälter errichtet werden.

Auf dem Freibadgelände befundet sich ferner noch ein kleines Kiosk-Gebäude, das nicht Bestandteil der Sanierung ist.

0.1.4 Verkehrsverhältnisse auf der Baustelle
Grundsätzlich kann das Freibad immer über den wassergebundenen Weg entlang der Flaake erreicht werden. Dieser Weg wird auch von landwirtschaftlichen Fahrzeugen genutzt und ist der offizielle Weg zum Freibad. Das Freibadgeläne kann von dieser Seite aber nur über einen Weg unmittelbar westlich des Funktionsgebäudes erricht werden, der bei der Errichtung des Spülabwasserbehälters blockiert wird. Daher wird dieser Behälter erst zum Ende der Rohbauarbeiten errichtet.

Ein weiterer Zugang auf das Freibadgelände wird mit einer Baustraße über die Liegewiese des Freibades vom Kastanienweg realisiert, so dass auch während der Arbeiten an dem Spülwasserbehälter das Freibadgelände mit Fahrzeugen erreicht werden kann.

0.1.5 Für den Verkehr freizuhaltende Flächen
Alle Wege und Straßen zum Freibad sind grundsätzlich freizuhalten. Nach Rücksprache können die Parkplatzflächen vor dem Funktionsgebäude genutzt werden. Hier befindet sich jedoch ein alter Baumbestand, der nicht gefährdet werden darf.

0.1.6 Transporteinrichtungen und -wege
Die Baumaßnahmen finden im Wesentlichen im Freien statt. Anschlussarbeiten und Arbeiten an den technischen Anlagen beschränken sich auf den westlichen Bereich des Funktionsgebäudes, der einen ebenerdigen Eingang nach Westen besitzt.

0.1.7 Allgemeine Baustelleneinrichtung
Der Baustrom wird vom vorhandenen Elektroanschlussraum aus dem Funktionsgebäude über einen Baustromverteiler hergestellt. Das Bauwasser kann ebenfalls hier entnommen werden.

0.1.8 Lagerfläche / Aufenthaltsräume
Grundsätzlich sind ausreichende Flächen zur Lagerung von Material vorhanden. Die Lagerflächen sollten jedoch mit der Bauleitung abgestimmt werden. Aufenthaltsräume sind nicht vorhanden. Ein Sanitärcontainer wird im Rahmen der Baustelleneinrichtung zur Verfügung gestellt. Jede Firma hat eigenverantwortlich für entsprechede Aufenthaltsmöglichkeiten zu sorgen. Container oder Bauwagen können nach Absprache aufgestellt werden.

0.1.9 Grundstücksbeschaffenheit
Im Bereich der Gebäude und des Mehrzweckbeckens verläuft das Gelände ohne Gefälle. Zum Kastanienweg steigt das Gelände jedoch deutlich an und fällt im Bereich der Böschung der Flaake ab.

0.1.10 Grundwasser -/Hochwasserverhältnisse
Grundwasser ist gemäß Baugrunderkundung in Tiefen von ca. 2,40 bis 2,50 m im Bereich des geplanten Rückspülbehälters und 1,20 bis 1,30 m im Bereich des geplanten Kleinkinderbeckens zu erwarten.

0.1.11 Besondere umweltrechtliche Vorschriften
Keine

0.1.12 Vorgaben zur Entsorgung
Bei Abbrucharbeiten umfassen die Leistungen Ausbau, Abtransport und Entsorgung der beschriebenen Bauteile und Stoffe, wenn im Positionstext nichts anders angegeben ist. Der anfallende Bauschutt, bzw. ausgebaute Materialien werden Eigentum des AN und sind ordnungsgemäß zu entsorgen. Die sachgemäße Entsorgung ist dem AG schriftlich nachzuweisen und spätestens mit nächsten Zahlungsanforderung vorzulegen. Die Säuberung der Baustelle hat nach allen beendigten Leistungen ständig zu erfolgen.

0.1.13 Schutzgebiete und Schutzzeiten
keine

0.1.14 Schutz von Vegetation, Verkehrsflächen und Bauteilen
Bei der Sanierung handelt es sich um eine Teilsanierung des Freibades, für weiterzuverwendende Bauteile sind entsprechende Schutzmaßnahmen vorgesehen.

Beschädigungen an Bauteilen, Gebäuden, Außenanlagen, Bäumen sind zu vermeiden.
Bäume und Bauwerke, die nicht zum Abbruch bestimmt sind, sowie die Bestandsleitungen vom Funktionsgebäude sind ohne zusätzliche Vergütung zu erhalten und zu schützen, entsprechende Erschwernisse bei der Anlieferung von Geräten oder Materialien sind einzukalkulieren.
Bestehende Bauteile sind zu schützen, dies gilt auch für die bereits eingebauten Bauteile des AN. Diese hat der AN ohne zusätzliche Vergütung von Beschädigungen, Verkratzungen und anderen Beanspruchungen zu schützen.

Verunreinigungen öffentlichen oder privaten Eigentums sind umgehend zu beseitigen. Kosten für Instandsetzungen oder Säuberungen gehen zu Lasten des AN. Für eventuell durch Beschädigungen oder Verunreinigungen eintretende Unfälle ist der AN voll haftbar. Dies gilt auch für den angrenzenden Straßenraum im Rahmen der behördlichen Verordnungen. Die Verkehrssicherungspflicht beginnt mit dem Nutzungsbeginn und endet mit der vollständigen Räumung überlassen Teilflächen. Die Haftung liegt in diesem Zeitraum beim AN.

0.1.15 Sicherung des öffentlichen Verkehrs
Sofern vom AN öffentlicher Straßenraum oder Gehwegfläche für Baustelleneinrichtung oder als Lagerfläche in Anspruch genommen werden sollen, sind die dafür erforderlichen Behördenklärungen und Genehmigungen sowie dafür anfallende Gebühren Sache des AN, sofern diese nicht explizit ausgeschrieben sind und werden nicht gesondert vergütet. Gleiches gilt für die im Zusammenhang erforderlichen Sicherungsmaßnahmen nach den behördlichen Anforderungen sowie Hinweisschildern für Fußgänger und Autoverkehr.

0.1.16 Vorh. Anlagen im Bereich der Baustelle
Sowohl das Funktionsgebäude als auch der Kiosk dürfen nicht beschädigt werden. Ebefalls sind die Rohbaukörper der beiden Durchschreitebecken zu schützen, da diese lediglich mit einer Beckenfolie ausgekleidet werden sollen.

0.1.17 Hindernisse auf der Baustelle - Leitungen, Kanäle, etc.
Öffentliche Leitungen und Schächte im Zufahrtsbeeich sind nicht zu beschädigen. Dies gilt auch für Versorgungsleitungen vom Kiosk und Funktionsgebäude.

0.1.18 Hindernisse im Erdreich - Kampfmittel
Eine Untersuchung auf Kampfmittel wurde nicht durchgeführt. Da sich die Sanierungsmaßnahmen in Bereichen befinden, die entweder im 2. Wertkrieg nicht beschädigt wurden oder nach dem Krieg errichtet wurden ohne dass man dabei auf Kampfmittel stieß, wird davon ausgegangen, dass das Risiko zu vernachlässigen ist.

0.1.19 Maßnahmen gemäß Baustellenverordnung
Zur Überprüfung der Einhaltung der Baustellenordung ist ein Sicherheits- und Gesundheitskoordinator bestellt.
Durch den SiGeKo wird eine Baustellenordnung übergeben.
Der AN ist dafür verantwortlich, dass ein qualifizierter, ständig anwesender Mitarbeiter in die SiGe-Planung eingewiesen wird. Dieser hat dafür Sorge zu tragen, dass die entsprechenden Maßnahmen an sämtliche Mitarbeiter weitergeleitet und auch eingehalten werden.
Bei der Durchführung der Arbeiten sind die dem Sicherheits- und dem Gesundheitsschutz dienenden Angaben in der aktuellsten Fassung der Baustellen VO zu beachten.
Bei den Maßnahmen zur Gewährleistung der Sicherheit der an der Baustelle tätigen Mitarbeiter sind technische und organisatorische Maßnahmen vorrangig. Es wird darauf hingewiesen, dass jeder an der Baustelle Beschäftigte mit persönlicher Schutzausrüstung entsprechend der Gesundheitsgefährdung (z.B. Sicherheitsschuhe, Helm, Gehörschutz, Atemschutz, Augen- und Gesichtsschutz, etc.) abhängig von den auszuführenden Arbeiten auszurüsten ist.
Jeder Arbeitgeber hat vor Arbeitsbeginn schriftlich nachzuweisen, dass er die an der Baustelle beschäftigten Arbeitnehmer über die sicherheits- und gesundheitsrelevanten Maßnahmen und die Arbeitsverfahren unterwiesen hat.

0.1.20 Besondere Anordnungen bezügl. Leitungen, Kanäle, etc. im Bereich der Baustelle
keine

0.1.21 Schadstoffbelastung
Es sind keine Altlasten oder Belastungen von Boden oder Bauteilen bekannt, wenn nicht in den einzelnen Positionen darauf hingewiesen wird.

0.1.22 Vorarbeiten
Der Auftragnehmer hat sofort nach Vertragsschluss die baulichen Voraussetzungen zu prüfen. Beanstandungen sind umgehend der Bauleitung schriftlich mitzuteilen. Versäumt der AN die Prüfung der baulichen Voraussetzungen, so kann er daraus keine Terminverzögerung seiner Leistungen ableiten.

0.1.23 Andere Unternehmer
Es handelt sich um eine umfängliche Sanierung. Dementsprechend sind weitere Gewerke an der Baumaßnahme beteiligt, die so wohl parallel als auch nachfolgend ausführend tätig sind.

0.2 Angaben zur Ausführung
Angaben zur Ausführung sind dem nachfolgenden Leistungstext und den Anlageplänen zu entnehmen.

0.2.1 Arbeitsabschnitte
Die Gesamtleistung ist mit der Baustelleneinrichtung zu beginnen. Der AN hat seine Leistungen laut Terminplan je nach Baufortschritt und Bautenstand abschnittsweise ohne Mehrforderungen zu erbringen.

0.2.2 Besondere Erschwernisse.
Die erforderlichen Mehraufwendungen durch besondere Erschwernisse durch die Lage oder Situation der Gebäude sind in die Einheitspreise einzukalkulieren.
0.2.3 Sicherheitsmaßnahmen
Ein SiGe-Plan wird vor Beginn der Baumaßnahme übermittelt.
0.2.4 Unfallverhütung und Gesundheitsschutz
Absturzsicherungen und persönliche Schutzausrüstungen sind nach UVV einzuhalten. Alle gesetzlichen, berufsgenossenschaftlichen und unfallverhütenden Vorschriften sind einzuhalten. Anordnungen der Bauleitung zur Sicherheit auf der Baustelle sind unverzüglich Folge zu leisten. Die gesetzlich vorgeschriebenen Arbeitszeiten sind einzuhalten.

0.2.5 Anforderung für Arbeiten in konterminierten Bereichen
Kontaminierte Bereiche sind nicht bekannt. Sollten im Rahmen von Untersuchungen Kontaminationen festgestellt werden, sind diese sofort anzuzeigen und entsprechende Schutzmaßnahmen zu ergreifen. Für eventuell belastetes Abbruchmaterial sind in der Ausschreibung entsprechende Positionen aufgeführt.

0.2.6 Anforderungen an Baustelleneinrichtung und Entsorgung
Die Entsorgung von Abfall nach DIN 18299 hat umgehend, spätestens täglich zum Abschluss der jeweiligen Arbeiten, zu erfolgen.
Alternativ zum Abfahren ist das Entsorgen in geeignete, auf der Baustelle lagernde Abfalltransportbehälter des Auftragnehmers zulässig. Es obliegt in diesem Fall dem jeweiligen Auftragnehmer, selber dafür zu sorgen, dass keine Unbefugten Abfälle in diese Behälter füllen, auch wenn die Behälter in einem mit Bauzaun eingezäuntem Bereich stehen.
Nach Beendigung der Arbeiten und bei Aufforderung durch die Bauleitung ist die Baustelle von allen durch den Unternehmer verursachten Verschmutzungen zu reinigen. Die Abfälle sind fachgerecht zu entsorgen.
Wir weisen darauf hin, dass nach den Benutzungsordnungen der Abfallentsorgungsanlagen Abfälle nach Sorten abzulagern sind. Bei Nichtbeachtung erfolgt die Reinigung auf Kosten des AN durch einen Dritten.
Bauabfälle sind laut aktuellsten Bestimmungen der Abfallbeseitigungsbehörde zu trennen und zu entsorgen.
Die Entsorgung von Abbruch-, Demontagematerial und Bauabfällen hat nach den gesetzlichen Bestimmungen zu erfolgen.

0.2.7 Vorhalten von Gerüsten und Einrichtungen des ANs für andere AN
Die Baustrom- und Wasseranschlüsse werden durch das Gewerk Rohbauarbeiten hergestellt und bis zum Abschluß der Sanierungsarbeiten vorgehalten.

0.2.8 Mitbenutzung von Gerüsten und Einrichtungen
Für Kleingerüste bis 2 m sind die Unternehmer selbst verantwortlich. Diese Gerüste sind in der entsprechenden Positionen zu berücksichtigen und werden nicht gesondert vergütet.

Werden Gerüste, Geräte und Einrichtungen anderer AN mitbenutzt, so sind diese auf Ordnungsmäßigkeit entsprechend UVV zu prüfen. Bedenken sind der Bauleitung und dem SiGe-Ko unverzüglich schriftlich mitzuteilen. Beschädigungen der Gerüste, Geräte und Einrichtungen, die nachweislich vom AN verursacht wurden, werden auf Kosten des AN repariert, bzw. ersetzt.
0.2.9 Vorhaltezeiten von Gerüsten und Einrichtungen
gem. LV-Text

0.2.10 Ver-/Mitwendung von wiederaufbereiteten Baustoffe
Die Verwendung von wiederaufbereiteten Stoffen ist nicht vorgesehen. Sollten solche Stoffe zum Einsatz kommen, ist dies mit der Bauleitung abzustimmen und kann von dieser abgelehnt werden. Soweit im LV nichts weiter bestimmt ist, hat der AN nur ungebrauchte, gütegesicherte und normgerechte Materialien erster Qualität anzubieten, zu liefern und einzubauen.
Von allen Werkstoffen sind, nach Veranlassung der Bauleitung, Muster und Proben vorzulegen.
0.2.11 Anforderungen an wiederaufbereitete und nicht genormte Baustoffe und Bauteile
Nicht vorgesehen.

0.2.12 Bes. Anforderungen an Art, Güte und Umweltverträglichkeit der Stoffe und Bauteile
Für verwendete Bauprodukte ist stets ein Nachweis zu erbringen, dass die Produkte die ausgeschriebene und erforderliche Qualität besitzen. Insbesondere wenn Produkte abweichede Eigenschaften besitzen ist dies zwingend anzuzeigen und so aufzubereiten, dass eine Vergleichbarkeit geprüft werden kann.  Der AG behält sich in diesen Fällen jedoch die kostenlose Übersendung der entsprechenden Muster vor Auftragserteilung bzw. vor Baubeginn vor. Der AN ist für die termingerechte Übersendung der entsprechenden Muster bzw. Proben selbst verantwortlich. Liegen dem Angebot keine vgl. Angaben bei, so ist der AN verpflichtet, die im Angebot genannten Materialien oder Produkte zu verwenden.
Materialien sind entsprechend der im Leistungsverzeichnis vorgegebenen Qualitäten und Anforderungen bzw.
Sorten anzubieten.

Es dürfen keine gesundheitsschädlichen Materialien verwendet werden. Ein schriftlicher Unbedenklichkeitsnachweis ist auf Verlangen vorzulegen.
Sämtliche Materialien, Einbauteile und Verbindungsmittel, die verwendet werden, müssen bauaufsichtlich zugelassen sein. Entsprechende Prüfzeugnisse sind dem AG vorzulegen.
0.2.13 Eignungs- und Gütenachweise
Vom AN baubegleitend zu erbringende Nachweise, Dokumentationen und Ähnliches sind dem AG unverzüglich, spätestens jedoch binnen Wochenfrist ohne Aufforderung zu übergeben.
0.2.14 Bedingungen für die Wiederverwertung
Auf der Baustelle gewonnene Stoffe sind nicht wieder zu verwenden und gem. der gesetzlichen Bestimmungen zu entsorgen, wenn hiervon nicht ausdrücklich in entsprecheden Positionen eine Abweichung vorgesehen ist.

0.2.15 Entsorgungsbedingungen
Sämtliche abgebrochenen und demontiertem Materialien/Stoffe gehen in das Eigentum des Auftragnehmers über und sind gem. der gesetzlichen Bestimmungen zu entsorgen. Die Entsorgung ist entsprechend zu dokumentieren.

0.2.16 Leistungsumfang durch den AG- Material, Baustoffe etc.
Nicht vorgesehen

0.2.17 Leistungsumfang durch den AG- Be und Entladen, Lagerung, Arbeitsgerät und Arbeitskräfte
Nicht vorgesehen

0.2.18 Leistungen für andere Unternehmer
Nicht vorgesehen

0.2.19 Mitwirkung bei Anlageneinstellungen/Inbetriebnahme
Wenn Teile der Leistung des AN vor Abnahme durch Dritte benutzt werden müssen, kann der AN eine Teilabnahme verlangen.
0.2.20 Benutzung von Teilen der Leistung vor der Abnahme
Wenn Teile der Leistung des AN vor Abnahme durch Dritte benutzt werden müssen, kann der AN eine Teilabnahme verlangen.
0.2.21 Wartungsübertragung durch Wartungsvertrag
Nicht vorgesehen, wenn dies nicht in der Ausscheibung explizit erwähnt wurde.

0.2.22 Abrechnung nach bestimmten Zeichnungen und Tabellen
Die Abrechnung erfolgt laut VOB Teil C, Absatz 5: "Die Leistung ist aus den Zeichnungen zu ermitteln, soweit die ausgeführte Leistung diesen Zeichnungen entspricht. Sind solche Zeichnungen nicht vorhanden, ist die Leistung aufzumessen."
In diesem Fall hat der Unternehmer Aufmaßpläne vorzulegen.
Die in der Leistungsbeschreibung angegebenen Abmessungen /Rauminhalte sind ca. - Werte als Hilfe bei der Kalkulation.

## Allgemeine Vorbemerkungen
Allgemeine Vorbemerkungen

Der Auftragnehmer hat auf der Baustelle Bautagesberichte anzufertigen und diese jeweils 1-fach dem Auftraggeber oder dessen Bauleitung unaufgefordert auszuhändigen. Die Tagesberichte müssen enthalten: ausgeführte Arbeiten, Personalstärke und Geräteeinsatz - evtl. Behinderungen oder Verzögerungen, besondere Vorkommnisse, Anordnungen des Auftraggebers und / oder von Behörden, Baustellenbesuche, Planeingang, Witterung.

Der Auftragnehmer ist verpflichtet, vor Arbeitsbeginn einen verantwortlichen und entscheidungsberechtigten deutschsprechenden Ingenieur oder Techniker als Fachbauleiter schriftlich zu benennen, der den Auftragnehmer rechtlich und fachlich vertritt, mit dem Bauherrn oder dessen Vertreter verbindliche Abmachungen und Festlegungen treffen darf, und für die Baustellenabwicklung verantwortlich ist.

Bei der Angebotserstellung sind die anliegende Statik und die Pläne zu berücksichtigen.

## Technische Vorbemerkungen
Technische Vorbemerkungen

Ergänzend zur ATV DIN 18299 gelten nachstehende Normen
für die auszuführenden Leistungen.

ATV  DIN 18335  Stahlbauarbeiten
ATV  DIN 18360  Metallbauarbeiten
  DIN 1045  Beton und Stahlbeton
  DIN 1055-3  Lastannahmen für Bauten,
  Verkehrslasten
  DIN 1623-2  Flacherzeugnisse aus Stahl
  DIN EN 10025  Warmgewalzte Erzeugnisse
  DIN EN 10130  Kaltgewalzte Flacherzeugnisse
  DIN 17440  Nichtrostende Stähle
  DIN 17441
  DIN 17455
  DIN 17457
  DIN EN 10088-2
  DIN EN 10088-3
  DIN 16901  Kunststoff-Formteile
  DIN 267-2  Mechanische Verbindungselemente
  DIN EN 20898-1  Mechanische Eigenschaften von
  Schrauben,
  Verbindungselementen
  DIN EN 20898-2  Mechanische Eigenschaften von
  Muttern
  DIN 17615-1  Präzisionsprofile aus AlMgSi 0,5
  DIN EN 754-1
  DIN EN 754-2
  DIN EN 755-1
  DIN EN 755-2

Ausführungen:

Der AN hat vor Ausführung Bedenken geltend zu machen
wegen fehlender Höhen- Bezugspunkte am Bauwerk,
ungeeigneter Beschaffenheit vorhandener Bauteile und
Untergründe, fehlender oder nicht ausreichender
Befestigungsmöglichkeit.
Maßabweichungen sind durch die Toleranzen im Bauwesen
nach DIN 18201 festzustellen, und entsprechend DIN
18202 und DIN 18203 -2 in bestimmten Grenzen zulässig.

Anforderungen:
Schnitt- und Sägekanten sind zu entgraten,
Schweißnahtvorbereitungen für Stahl ISO 9692 und EN
29692.
Schweißnähte sind generell nachzuschleifen.

Verbindungselemente sind aus korrosionsbeständigen
Stoffen zu verwenden. Schraubverbindungen sind gegen
selbständiges Lösen zu sichern.

Alle Stahlbauteile sind im Werkstoff
EN 10027-1: S235JR
EN 10027-2: 1.0037
feuerverzinkt auszuführen, wenn hierzu in den Einzelpositionen
keine weiteren Angaben angeführt wurden.

## 05 Schlosserarbeiten
Datum: 18.09.2024

### Bereich 5 Schlosserarbeiten

#### Abschnitt 5.1 Baustelleneinrichtung

**5.1.10 Baustelleneinrichtung**
*** Pauschalposition
Die Baustelleneinrichtung umfaßt alle erforderlichen
Geräte, Werkzeuge und sonstige Betriebsmittel, die zur vertragsgemaessen Durchführung der Bauleistungen erforderlich sind, sofern diese nicht bereits in den Einheitspreisen der nachfogenden Positionen berücksichtigt sind.

Strom-, Wasser-Anschluss wird bauseits gestellt.

Die anschlüsse befinden sich auf dem Freibadgelände. Leitungen und Kabel zu den Einbauorten sind in der Baustelleneinrichtung mit zu erfassen.

Sanitäranlagen werden bauseits gestellt.
Menge: 1 psch

**5.1.20 Werkplanung**
*** Pauschalposition
Die Grundlagen für die erforderlichen Werkstattzeichnungen (Werkpläne) sind die Ausführungspläne des Planers sowie die statischen Berechnungen, die zur dem Unternehmer Zur Verügung gestellt werden.

Werkstattszeichnungen sind anzufertigen und dem Planer vorzulegen. Die Werkzeichnungen müssen Aufschluß über den Ausgleich von Maßtoleranzen geben.
Die Fertigung darf erst nach Freigabe der Werkpläne erfolgen.
Menge: 1 psch

**5.1.30 Traggerüstpauschale für Errichtung Stahlbau**
*** Pauschalposition
Hilfskonstruktionen herstellen, ggf. umsetzen und vorhalten und beseitigen für das Errichten der nachfolgend beschriebenen Stahlkonstruktionen.

Höhe der Konstruktion bis 3,30 m über Fundamentoberkante.

Nach eigenem Montagekonzept des AN unter Berücksichtigung der
Menge: 1 psch

#### Abschnitt 5.2 Parkplatzüberdachung

**5.2.10 Stahlstütze HEB 140; S235JR**
14 x Stahlstütze, HEA 140 feuerverzinkt

L= ca. 2500 bis 2700 mm,
Verschweißt mit Kopf- und Fußplatten aus den Nachfolgepositionen,
liefern und fachgerecht nach Planung einbauen
Menge: 1250 KG

**5.2.20 Fußplatte Stahlstütze**
Fußplatte gem. Statik verschweißt mit Stahlstütze HEB 140 aus Vorposition
Abmessung 300 x 300 x 25 mm
Material S235JR, feuerverzinkt

Verbunden mit 4 Stück FIS A  M16 x 250 in Stahlbetonfundament.

Die Fußplatte ist zum Ausgleich von Maßtoleranzen mit Mörtel ca. 2 cm stark zu unterfüttern,
liefern und fachgerecht nach Planung einbauen
Menge: 14 St

**5.2.30 Kopfplatte Stahlstütze**
Kopfplatte feuerverzinkt gemäß Statik verschweißt mit Stahlstütze aus Vorposition, Neigungswinkel 3°
Abmessung 180 x 140 x 10
Inklusive Verbindungsmittel 2 x M12-4.6
liefern und fachgerecht nach Planung einbauen
Menge: 14 St

**5.2.40 Stahlträgerbinder HEB260, S235JR; l = ca. 5550 mm**
7 x Stahlträgerbinder HEB 260 feuerverzinkt
Einzellänge ca. 5550 mm

einschließlich 4 Stück Bohrlöcher je Träger für Verschraubung an den Kopfplatten aus Vorposition sowie dn erforderlichen Bohrlöchern für Stahlrandträgern aus der Nachfolgeposition
liefern und fachgerecht nach Planung einbauen.
Menge: 3300 KG

**5.2.50 Stahlrandträger HEB180, S235JR; in Einzellängen von ca. 19.000 mm**
6 x Stahlrandträger HEB 180 feuerverzinkt
in Einzellängen von ca.18.000 bis19.000 mm Länge,
(2 Randträger dreigeteilt mit einer Gesamtlänge, je Träger ca. 56 m)

Inklusive Verbindungsmittel zum Stahlträgerbinder mit jeweils 2 Schrauben M16-4.6 (insgesamt 36 Schrauben für beide Randträger)

Liefern und fachgerecht nach Planung einbauen
Menge: 5800 KG

**5.2.60 Stahltrapezblech Profil T135.1 - 1.00**
Stahltrapezprofil nach DIN 18807 als Dacheindeckung (Dachneigung 3°Grad), feuerverzinkt und farbbeschichtet RAL 9002 25/25 µ,
in Einzellängen von 6.000 mm
Profilbezeichnung T135.1 - 1.00
in Positivlage, auf vorbeschriebene Stahlunterkonstruktion
Mehrfeldträger, Stützweite ca. 5.360 mm,
mit bauaufsichtlich zugelassenen Verbindungsmitteln in jedem anliegenden Gurt an HEB 180 befestigen, einschl. schneiden des Trapezbleches
einschließlich aller erforderlichen Befestigungsmittel und Kleinteile, liefern und fachgerecht montieren
Menge: 336 m2

**5.2.70 Dachrandabschluss Winkelblech 180 x 180 x 3**
feuerverzinkter Stahlblechwinkel, farbbeschichtet 25 µ RAL 7016, Abmessung 180 x 180 x 3 mm als Traufabschluss (Tropfblech) und im Ortgang und als Firstabschluss

einschließlich aller erforderlichen Befestigungsmittel und Kleinteile, liefern und fachgerecht am Trapezblech montieren
Menge: 123 m

**5.2.80 Blitzschutzanschluss**
Anschlusslasche für Blitzschutz im Bereich der Verschraubung der Fußplatten mit Klemmvorrichtung für Edelstahlrunddraht 10 bis 13 mm
Menge: 7 St

#### Abschnitt 5.3 Sonstiges

**5.3.10 Facharbeiterstunden**
für Facharbeiter, nur auf Anweisung der Bauleitung
incl. aller Lohnnebenkosten und Kleinmechanismen,
Nachweis gemäß VOB.
Menge: 10 STD
